# Autobahnmeisterei Engen Neubau Werkstatthalle
Angebotsaufforderung (GAEB 90, DA83)
DV-Nummer: 1071
Währung: EUR
Auftraggeber: Bundesrepublik Deutschland, Die Autobahn GmbH Südwest, Augsb

## Heizungsinstallation
Datum: 17.04.26

### Titel 01 Heizungsinstallation

#### Bereich 01.01 Wärmeerzeugung mit Zubehör

**01.01.1 Elektro-Heizgerät min 28kW max 30kW inkl.**
Elektro-Heizgerät min 28kW max 30kW inkl.
Ausführung hängend, Anschlussspannung 400V, Frequenz
50Hz, Dreiphasenausführung, Anzahl der Heizelemente 1,
Wasserinhalt Kessel ca. 10l, mit Druckausdehnungsgefäß,
Wasserinhalt Ausdehnungsgefäßca. 7l, Max. Druck Heizung
3bar, Anschluss Vor-/Rücklauf 3/4 ZollMax. Druck
Warmwasser, Mit Umwälzpumpe Vmin = 0,65m³/h dP min
2,7m, Mit Manometer, Mit Thermometer, Mit
Überströmventil, Höhe max: 800mm, Breite max: 500mm,
Tiefe max: 400mm, Schutzart (IP) IP40,
Energieeffizienzklasse
Raumheizung D, Teillastschaltung mit 1/2 oder 1/3
Leistung,
Gleichmäßige Betriebsstunden der Heizelemente durch
automatische Umreihung, Einschaltverzögerung nach
Netzunterbrechnung sowie EVU-Sperrzeit, Zeitverzögerung
zwischen den Stufen für geringe Netzbelastung,
Einstellbare
Leistungsbegrenzung, Hocheffiziens-Umwälzpumpe,
Ausdehnungsgefäß ca. 7l/0,75 bar, Sicherheitsventil 3
bar,
Vorlauffühler, Drucksensor, Sicherheitstemperaturbegr.
95
Gr.C, Außenfühler, Digitales Informations- und
Analyse- system,
Schutzklasse IP 40 Sich.-Nennstromstärke 50 A
Ausführung: Wandheizgerät
Dreiphasenausführung: ja
Anzahl der Heizelemente: 1
Wasserinhalt Kessel ca.: 10 l
Mit Druckausdehnungsgefäß: ja
Wasserinhalt Ausdehnungsgefäß: ca. 7 l
Max. Druck Heizung: 3 bar
Anschluss Vor-/Rücklauf: 3/4 Zoll
Modulierend: nein
Mit Umwälzpumpe: ja Vmin = 0,65m³/h dP min 2,7m
Mit Manometer: ja
Mit Thermometer: ja
Mit Überströmventil: ja
Schutzart (IP): IP40
Energieeffizienzklasse Raumheizung: D
Mit externer Störmeldung: ja
Mit externe Betriebsmeldung: ja
Externe Ansteuerung: 0-10V
Menge: 1,000 St

**01.01.2 Membran-Druckausdehnungsgefäß 250l 6bar Stahl außen fertiglackiert R1**
STLB-Bau 2025-04 040
Membran-Druckausdehnungsgefäß mit
Abnahmebescheinigung, DIN EN 13831, für Heizungswasser,
Nennvolumen 250 l, zulässiger Betriebsüberdruck 6 bar,
Vordruck 1 bar, aus Stahl, außen fertiglackiert, mit
Gewindeanschlüssen, Anschlussgewinde R 1, Anordnung
stehend.
Menge: 1,000 St

#### Bereich 01.02 Armaturen und Zubehör

**01.02.1 Verteiler Heizungswasser 5m3/h Stahl 8Stutzen Gewindeanschl. Wandkonsole**
STLB-Bau 2025-04 042
Verteiler, für Heizungswasser, max. Betriebstemperatur
bis 120
Grad C, max. Betriebsüberdruck 0,6 MPa (6 bar), max.
Volumenstrom 5 m3/h, aus Stahl, mit
Entleerungsstutzen, mit 8
Anschlussstutzen
Nenndurchmesser DN Anschlussstutzen '
2x DN 40 unten / seitlich
2x DN 40 oben
2x DN 32 oben
2x DN 25 oben'

mit Gewindeanschluss, mit Wandkonsolen, mit
Wärmedämmung und Schutzmantel aus Aluminium,
Länge '
Stutzenabstand oben  200mm'
.
Menge: 1,000 St

**01.02.2 Kugelhahn Wasser Rotguss PN16 DN15 Dämmschalen**
*** Bezugsbeschreibung
STLB-Bau 2025-04 041
Kugelhahn, für Wasser, max. Betriebstemperatur bis 120
Grad
C, Durchgangsform, mit Muffenanschluss, Gehäuse aus
Rotguss, Betätigung mit Knebel mit verlängerter
Spindel,
Nenndruck 1,6 MPa (16 bar), DN 15, mit Dämmschalen.
Menge: 2,000 St

**01.02.3 Wie vor, jedoch DN 20; Nenndruck 0,6 MPa (6 bar);**
*** wie Position 01.02.2
STLB-Bau 2025-04 041
Wie Position 01.02.2, jedoch:
DN 20
Nenndruck 0,6 MPa (6 bar)
Menge: 2,000 St

**01.02.4 Wie vor, jedoch DN 25; Nenndruck 0,6 MPa (6 bar);**
*** wie Position 01.02.2
STLB-Bau 2025-04 041
Wie Position 01.02.2, jedoch:
DN 25
Nenndruck 0,6 MPa (6 bar)
Menge: 4,000 St

**01.02.5 Wie vor, jedoch DN 32; Nenndruck 0,6 MPa (6 bar);**
*** wie Position 01.02.2
STLB-Bau 2025-04 041
Wie Position 01.02.2, jedoch:
DN 32
Nenndruck 0,6 MPa (6 bar)
Menge: 4,000 St

**01.02.6 Wie vor, jedoch DN 40; Nenndruck 0,6 MPa (6 bar);**
*** wie Position 01.02.2
STLB-Bau 2025-04 041
Wie Position 01.02.2, jedoch:
DN 40
Nenndruck 0,6 MPa (6 bar)
Menge: 6,000 St

**01.02.7 Strangventil Rotguss PN16 DN25**
STLB-Bau 2025-04 041
Strangventil, mit Voreinstellung, mit
Stellungsanzeige, für
Wasser, max. Betriebstemperatur bis 120 Grad C, mit
Entleerung, mit Innengewinde, Gehäuse aus Rotguss,
Nenndruck 1,6 MPa (16 bar), DN 25.
Menge: 3,000 St

**01.02.8 Regelventil DN 25,**
*** Bezugsbeschreibung
Regelventil  DN 25,
Rotguss mit druckentlastetem Ventilkegel.
Geeignet für den Einsatz bei höheren
Differenzdrücken. Anschluss M30x1,5 für die Montage von
Stellantrieb. mit Messnippel und Entleerungskugelhahn
Gehäuse aus korrosionsbeständigem,
entzinkungsfreiem Rotguss.
Zul. Betriebstemperatur TB 120 Grd. C.
Nenndruck PN 16.
KvS bis 5,9
Inklusive Montage des über die MSR-Technik geliefertem
Stellantrieb
Menge: 2,000 St

**01.02.9 Regelventil DN 32**
*** wie Position 01.02.8
Regelventil  DN 32
KvS bis 9,2
Menge: 1,000 St

**01.02.10 Entleerungsarmatur Kugelhahn Durchgang Messing PN10 DN15**
STLB-Bau 2025-04 041
Entleerungsarmatur, als Kugelhahn, für Wasser bis 120
Grad C,
mit Flügelgriff, Durchgangsform, Gehäuse aus Messing,
mit
Gewindeanschluss, Nenndruck 1 MPa (10 bar), DN 15.
Menge: 25,000 St

**01.02.11 Absperrventil Wasser Messing Geradsitz-Durchgang plombierbare Kappe PN10 DN25**
STLB-Bau 2025-04 041
Absperrventil, für Wasser bis 120 Grad C, mit
Entleerung, mit
Muffenanschluss, Gehäuse aus Messing, in
Geradsitz-Durchgangsform, mit plombierbarer Kappe ohne
Handrad, mit wartungsfreier Spindelabdichtung, Sitz
weich
dichtend, Nenndruck 1 MPa (10 bar), DN 25.
Menge: 1,000 St

**01.02.12 Zeigerthermometer Bimetall L 100mm Durchm./NG 100mm 0-120GradC**
*** Bezugsbeschreibung
STLB-Bau 2025-04 041
Zeigerthermometer DIN EN 13190, Messsystem Bimetall,
Austritt des Messelementes nach hinten, glattes
Messelement,
Einbaulänge 100 mm, Gehäusenenndurchmesser 100 mm,
Anzeigebereich 0 bis 120 Grad C, Genauigkeitsklasse 1.
Menge: 10,000 St

**01.02.13 Wie vor, jedoch Einbaulänge 250 mm;**
*** wie Position 01.02.12
STLB-Bau 2025-04 041
Wie Position 01.02.12, jedoch:
Einbaulänge 250 mm
Menge: 3,000 St

**01.02.14 Druckmessgerät Durchm./NG 100mm 0-4bar**
STLB-Bau 2025-04 041
Druckmessgerät, Messsystem Rohrfeder DIN EN 837-1, ohne
Zusatzeinrichtungen, Nenndruck 0,6 MPa (6 bar), ohne
Rand,
Gehäusenenngröße 100, Güteklasse 1,6, Anzeigebereich 0
bis
4 bar, Anschluss G 1/2 unten, mediumberührte Teile aus
Messing.
Menge: 1,000 St

**01.02.15 Rückschlagklappe Rotguss DN25 PN16 Wasser bis 120GradC**
*** Bezugsbeschreibung
STLB-Bau 2025-04 041
Rückschlagklappe, Gehäuse aus Rotguss, DN 25, Nenndruck
1,6 MPa (16 bar), für Wasser, max. Betriebstemperatur
bis 120
Grad C, mit Innengewinde.
Menge: 2,000 St

**01.02.16 Wie vor, jedoch DN 32;**
*** wie Position 01.02.15
STLB-Bau 2025-04 041
Wie Position 01.02.15, jedoch:
DN 32
Menge: 1,000 St

**01.02.17 Wie vor, jedoch DN 40;**
*** wie Position 01.02.15
STLB-Bau 2025-04 041
Wie Position 01.02.15, jedoch:
DN 40
Menge: 1,000 St

*Hinweis*
Hinweis zu 01.02.18 bis 01.02.20

Folgendes ist in der Position enthalten
Anzeige über Display:
- Regelungsart
- Sollwert
- Volumenstrom
- Temperatur
- Leistungsaufnahme
- Elektrischer Verbrauch
Schnittstelle:
- 2 konfigurierbare analoge Eingänge: 0-10 V, 2-10 V,
0-20 mA,
4-20 mA und handelsüblicher Pt1000; Spannungsversorgung
mit +24 V DC
- 2 konfigurierbare digitale Eingänge (Ext. OFF, Ext.
Min, Ext.
Max,
- 2 konfigurierbare Melderelais für Betriebs- und
Störmeldungen

**01.02.18 Umwälz-Kreiselpumpe Nassläufer stufenlos regelbar Heizwasser PN10 Inline-Pumpe Gewindeanschluss Anschlussverschr. DN32 Gehäuse Guss 230VAC**
*** Bezugsbeschreibung
STLB-Bau 2025-04 040
Kreiselpumpe als Umwälzpumpe, als Nassläufer, stufenlos
regelbar, differenzdruckgeregelt,
benötigter Volumenstrom Pumpe in m3/h '
2,47m³/h'

Mind.-Förderhöhe in m '
8,1m'

Fördermedium Heizwasser VDI 2035 Blatt 1,
Betriebstemperatur max. 90 Grad C, Betriebsdruck PN
10, als
Inline-Pumpe, mit Gewindeanschluss und
Anschlussverschraubung, DN 32, Gehäuse aus Gusseisen,
mit
Motor, Bemessungsbetriebsspannung 230 V AC,
blockierstromfest, EEI kleiner gleich 0,20, als
Hocheffizienzpumpe, mit Wärmedämmschalen gemäß
Gebäudeenergiegesetz (GEG).
Menge: 1,000 St

**01.02.19 Wie vor, jedoch DN 25;**
*** wie Position 01.02.18
STLB-Bau 2025-04 040
Wie Position 01.02.18, jedoch:
benötigter Volumenstrom Pumpe in m3/h '
1,2m³/h'
Mind.-Förderhöhe in m '
6,6m'
DN 25
Menge: 1,000 St

**01.02.20 Wie vor, jedoch DN 25;**
*** wie Position 01.02.18
STLB-Bau 2025-04 040
Wie Position 01.02.18, jedoch:
benötigter Volumenstrom Pumpe in m3/h '
0,7m³/h'
Mind.-Förderhöhe in m '
2,7m'
DN 25
Menge: 1,000 St

**01.02.21 Sicherheitsventil Anlüftvorr. geschlossene Wasserheizungsanlage Wasser bis 120GradC PN16 DN15**
STLB-Bau 2025-04 041
Sicherheitsventil mit Anlüftvorrichtung,
bauteilgeprüft,
federbelastet, für geschlossene Wasserheizungsanlagen
DIN
EN 12828, für Wasser, max. Betriebstemperatur bis 120
Grad
C,
Ansprechüberdruck '2,5' bar,
max. Wärmeleistung Sattdampfabblasung '50' kW, mit
Gewindeanschluss, Nenndruck 1,6 MPa (16 bar), DN 15.
Menge: 1,000 St

**01.02.22 Einbau Dreiwegeventil bis DN 20**
Einbau Dreiwegeventil bis DN 20
Muffenanschluss bauseits geliefert

inklusive Verschraubungen Werkstoff S235, Dichtungen,
Dimension wie Anschluss, einschließlich aller
Nebenarbeiten.
Menge: 2,000 St

**01.02.23 Einbau Feldgeräte**
Einbau bauseits gelieferter Temperaturfühler und
Tauchhülsen
Menge: 14,000 St

#### Bereich 01.03 Rohrleitungen

*Hinweis*
Vorbemerkungen Rohrleitungen
In die Einheitspreise der Rohrleitungen ist  mit einzukalkulieren:

Der "Zuschlag für Rohrzubehör", d.h. die Lieferung und
Montage aller zur normgerechten Verlegung notwendigen -
Form-, Verbindungs-, Dichtungs- und Befestigungsteile,
sofern diese nicht separat ausgeschrieben sind.

Wanddurchführungen sind vor dem bauseitigen Schließen der Durchbrüche mit den ausgeschriebenen Isoliermaterialien (ohne Ummantelung) beidseitig mind. 30
mm länger als die Wandstärke zu isolieren .

Bei Durchdringung von Brandabschnitten dürfen nur
brandschutztechnisch zugelassene  Bauteile und Materialien verwendet werden.

Für Rohrbefestigungen an Betondecken sind nur Stahldübel und Stahlschrauben zugelassen.

Befestigungssysteme und Konstruktionen sind vor Montage mit dem Architekten und Statiker abzuklären!

Bei Befestigung der Schellen oder Aufhängungen an
bauseitigen Stahlkonstruktionen sind nur Klemmbefestigungen zugelassen. Stahlteile dürfen nicht angebohrt
oder angeschossen werden. Anschweißen ist ebenfalls
nicht erlaubt.

Es dürfen nur Rohrschellen mit körperschalldämmenden
Einlagen verwendet werden.

Körperschallübertragender Kontakt der Rohrleitungen
mit dem Bauwerk ist zu verhindern.

Die Rohrleitungen sind während der Montage gegen das
Eindringen von Fremdkörpern zu sichern.

Es dürfen nur DIN DVGW-zugelassene Schneid,- Dicht-
und Klebemittel verwendet werden.

Zuschlag zum Herstellen sämtlicher Schweißnähte und
Gewinde einschl. Dichtungsmaterial, Stellung von Gas
und
Sauerstoff zur autogenen Schweißung sowie  Elektro-
und
Schutzgasschweißung. Stellung der Schweißgeräte und
Schweißmaterial zur autogenen Schweißung bzw. für
Elektro-
und  Schutzgas- schweißung. Schweißnähte nach DIN 19
10,
geprüft nach DIN EN 287,  Durchführung der Schweißung
gem.
DIN 25 59 und 85  64.
Zuschlag für 2-fachen Korrosionsschutzanstrich der
Rohrleitungen und aller Formstücke, einschließlich ggf.
2-faches Nachstreichen bei Schweißstellen etc.

Montagehöhen:
Das Auf- und Abbauen sowie Vorhalten von Gerüsten,
deren Arbeitsbühnen mehr als 2 m (entspricht einer
Montagehöhe von ca. 4,0 m) über dem Gelände oder
Fußboden liegen, ist als besondere Leistung in die Einheitspreise der Positionen einzukalkulieren.
Die Montagehöhen sind in den Positionen angegeben.

*Hinweis*
Montagehöhe bis 3,5m

*Hinweis*
Hinweis zu 01.03.1 bis 01.03.10
Inklusive, aller Dichtungsteile
Inklusive Rohrbefestigung gemäß Herstellervorgaben,
Rohrschelle + Gewindestab bis 10cm Länge

**01.03.1 Rohr Stahlgewinderohr mittelschwer geschweißt schwarz Heizungswasser AD 21,3mm Schweißen**
*** Bezugsbeschreibung
STLB-Bau 2025-04 041
Rohrleitung aus mittelschwerem Stahlgewinderohr DIN EN
10255, geschweißt, schwarz, für Heizungswasser,
Außendurchmesser 21,3 mm, Wanddicke 2,6 mm, Verbindung
durch Schweißen, einschl. Schweiß- bzw. Löt- und
Dichtungsmittel, sowie Herstellen der Verbindungen,
Form- und
Verbindungsstücke werden gesondert vergütet, Verlegung
in
Gebäuden, Arbeitshöhe des Montageortes bis 3,5 m über
der
Standfläche des hierfür erforderlichen Gerüstes.
Menge: 43,500 m

**01.03.2 Wie vor, jedoch Außendurchmesser 26,9 mm;**
*** wie Position 01.03.1
STLB-Bau 2025-04 041
Wie Position 01.03.1, jedoch:
Außendurchmesser 26,9 mm
Menge: 8,400 m

**01.03.3 Wie vor, jedoch Außendurchmesser 33,7 mm; Wanddicke 3,2 mm;**
*** wie Position 01.03.1
STLB-Bau 2025-04 041
Wie Position 01.03.1, jedoch:
Außendurchmesser 33,7 mm
Wanddicke 3,2 mm
Menge: 41,400 m

**01.03.4 Wie vor, jedoch Außendurchmesser 42,4 mm; Wanddicke 3,2 mm;**
*** wie Position 01.03.1
STLB-Bau 2025-04 041
Wie Position 01.03.1, jedoch:
Außendurchmesser 42,4 mm
Wanddicke 3,2 mm
Menge: 46,800 m

**01.03.5 Wie vor, jedoch Außendurchmesser 48,3 mm; Wanddicke 3,2 mm;**
*** wie Position 01.03.1
STLB-Bau 2025-04 041
Wie Position 01.03.1, jedoch:
Außendurchmesser 48,3 mm
Wanddicke 3,2 mm
Menge: 43,600 m

*Hinweis*
Montagehöhe bis 8,0 m

**01.03.6 Rohr Stahlgewinderohr mittelschwer geschweißt schwarz Heizungswasser AD 21,3mm Schweißen**
*** Bezugsbeschreibung
STLB-Bau 2025-04 041
Rohrleitung aus mittelschwerem Stahlgewinderohr DIN EN
10255, geschweißt, schwarz, für Heizungswasser,
Außendurchmesser 21,3 mm, Wanddicke 2,6 mm, Verbindung
durch Schweißen, einschl. Schweiß- bzw. Löt- und
Dichtungsmittel, sowie Herstellen der Verbindungen,
Form- und
Verbindungsstücke werden gesondert vergütet, Verlegung
in
Gebäuden, Arbeitshöhe des Montageortes über 5,5 bis
7,5 m
über der Standfläche des hierfür erforderlichen
Gerüstes,
Gerüst wird gesondert vergütet.
Menge: 49,400 m

**01.03.7 Wie vor, jedoch Außendurchmesser 26,9 mm;**
*** wie Position 01.03.6
STLB-Bau 2025-04 041
Wie Position 01.03.6, jedoch:
Außendurchmesser 26,9 mm
Menge: 38,000 m

**01.03.8 Wie vor, jedoch Außendurchmesser 33,7 mm; Wanddicke 3,2 mm;**
*** wie Position 01.03.6
STLB-Bau 2025-04 041
Wie Position 01.03.6, jedoch:
Außendurchmesser 33,7 mm
Wanddicke 3,2 mm
Menge: 13,600 m

**01.03.9 Wie vor, jedoch Außendurchmesser 42,4 mm; Wanddicke 3,2 mm;**
*** wie Position 01.03.6
STLB-Bau 2025-04 041
Wie Position 01.03.6, jedoch:
Außendurchmesser 42,4 mm
Wanddicke 3,2 mm
Menge: 121,400 m

**01.03.10 Wie vor, jedoch Außendurchmesser 48,3 mm; Wanddicke 3,2 mm;**
*** wie Position 01.03.6
STLB-Bau 2025-04 041
Wie Position 01.03.6, jedoch:
Außendurchmesser 48,3 mm
Wanddicke 3,2 mm
Menge: 12,600 m

**01.03.11 Bogen Kohlenstoffstahl Schweißen 45-90Grad Heizungswasser AD 21,3mm**
*** Bezugsbeschreibung
STLB-Bau 2025-04 041
Bogen, aus Kohlenstoffstahl, Verbindung durch
Schweißen,
über 45 bis 90 Grad, für Rohrleitung aus mittelschwerem
Stahlrohr DIN EN 10255, für Heizungswasser,
Außendurchmesser 21,3 mm.
Menge: 54,000 St

**01.03.12 Wie vor, jedoch Außendurchmesser 26,9 mm;**
*** wie Position 01.03.11
STLB-Bau 2025-04 041
Wie Position 01.03.11, jedoch:
Außendurchmesser 26,9 mm
Menge: 26,000 St

**01.03.13 Wie vor, jedoch Außendurchmesser 33,7 mm;**
*** wie Position 01.03.11
STLB-Bau 2025-04 041
Wie Position 01.03.11, jedoch:
Außendurchmesser 33,7 mm
Menge: 38,000 St

**01.03.14 Wie vor, jedoch Außendurchmesser 42,4 mm;**
*** wie Position 01.03.11
STLB-Bau 2025-04 041
Wie Position 01.03.11, jedoch:
Außendurchmesser 42,4 mm
Menge: 83,000 St

**01.03.15 Wie vor, jedoch Außendurchmesser 48,3 mm;**
*** wie Position 01.03.11
STLB-Bau 2025-04 041
Wie Position 01.03.11, jedoch:
Außendurchmesser 48,3 mm
Menge: 38,000 St

**01.03.16 Wie vor, jedoch T-Stück;**
*** wie Position 01.03.11
STLB-Bau 2025-04 041
Wie Position 01.03.11, jedoch:
T-Stück
Menge: 2,000 St

**01.03.17 Wie vor, jedoch T-Stück; Außendurchmesser 26,9 mm;**
*** wie Position 01.03.11
STLB-Bau 2025-04 041
Wie Position 01.03.11, jedoch:
T-Stück
Außendurchmesser 26,9 mm
Menge: 7,000 St

**01.03.18 Wie vor, jedoch T-Stück; Außendurchmesser 33,7 mm;**
*** wie Position 01.03.11
STLB-Bau 2025-04 041
Wie Position 01.03.11, jedoch:
T-Stück
Außendurchmesser 33,7 mm
Menge: 6,000 St

**01.03.19 Wie vor, jedoch T-Stück; Außendurchmesser 42,4 mm;**
*** wie Position 01.03.11
STLB-Bau 2025-04 041
Wie Position 01.03.11, jedoch:
T-Stück
Außendurchmesser 42,4 mm
Menge: 17,000 St

**01.03.20 Wie vor, jedoch T-Stück; Außendurchmesser 48,3 mm;**
*** wie Position 01.03.11
STLB-Bau 2025-04 041
Wie Position 01.03.11, jedoch:
T-Stück
Außendurchmesser 48,3 mm
Menge: 7,000 St

**01.03.21 Wie vor, jedoch T-Stück; Außendurchmesser 76,1 mm;**
*** wie Position 01.03.11
STLB-Bau 2025-04 041
Wie Position 01.03.11, jedoch:
T-Stück
Außendurchmesser 76,1 mm
Menge: 1,900 St

**01.03.22 Wie vor, jedoch Reduzierstück; Außendurchmesser 26,9 mm; 2. Durchmesser 21,3 mm;**
*** wie Position 01.03.11
STLB-Bau 2025-04 041
Wie Position 01.03.11, jedoch:
Reduzierstück
Außendurchmesser 26,9 mm
2. Durchmesser 21,3 mm
Menge: 10,000 St

**01.03.23 Wie vor, jedoch Reduzierstück; Außendurchmesser 33,7 mm; 2. Durchmesser 26,9 mm;**
*** wie Position 01.03.11
STLB-Bau 2025-04 041
Wie Position 01.03.11, jedoch:
Reduzierstück
Außendurchmesser 33,7 mm
2. Durchmesser 26,9 mm
Menge: 9,000 St

**01.03.24 Wie vor, jedoch Reduzierstück; Außendurchmesser 42,4 mm; 2. Durchmesser 33,7 mm;**
*** wie Position 01.03.11
STLB-Bau 2025-04 041
Wie Position 01.03.11, jedoch:
Reduzierstück
Außendurchmesser 42,4 mm
2. Durchmesser 33,7 mm
Menge: 31,000 St

**01.03.25 Wie vor, jedoch Reduzierstück; Außendurchmesser 48,3 mm; 2. Durchmesser 42,4 mm;**
*** wie Position 01.03.11
STLB-Bau 2025-04 041
Wie Position 01.03.11, jedoch:
Reduzierstück
Außendurchmesser 48,3 mm
2. Durchmesser 42,4 mm
Menge: 10,000 St

**01.03.26 Wie vor, jedoch Reduzierstück; Außendurchmesser 76,1 mm; 2. Durchmesser 48,3 mm;**
*** wie Position 01.03.11
STLB-Bau 2025-04 041
Wie Position 01.03.11, jedoch:
Reduzierstück
Außendurchmesser 76,1 mm
2. Durchmesser 48,3 mm
Menge: 2,000 St

**01.03.27 Wie vor, jedoch Einschweißmuffe; mit zylindrischem Innengewinde; Gewindeanschluss Rp 1/2; Länge über 50 bis 100 mm;**
*** wie Position 01.03.11
STLB-Bau 2025-04 041
Wie Position 01.03.11, jedoch:
Einschweißmuffe
mit zylindrischem Innengewinde
Gewindeanschluss Rp 1/2
Länge über 50 bis 100 mm
Menge: 31,000 St

**01.03.28 Wie vor, jedoch Einschweißmuffe; mit zylindrischem Innengewinde; Gewindeanschluss Rp 3/4; Länge über 50 bis 100 mm;**
*** wie Position 01.03.11
STLB-Bau 2025-04 041
Wie Position 01.03.11, jedoch:
Einschweißmuffe
mit zylindrischem Innengewinde
Gewindeanschluss Rp 3/4
Länge über 50 bis 100 mm
Menge: 2,000 St

**01.03.29 Wie vor, jedoch Anschweißnippel; mit konischem Außengewinde; Gewindeanschluss R 1/2;**
*** wie Position 01.03.11
STLB-Bau 2025-04 041
Wie Position 01.03.11, jedoch:
Anschweißnippel
mit konischem Außengewinde
Gewindeanschluss R 1/2
Menge: 10,000 St

**01.03.30 Wie vor, jedoch Anschweißnippel; mit konischem Außengewinde; Gewindeanschluss R 3/4;**
*** wie Position 01.03.11
STLB-Bau 2025-04 041
Wie Position 01.03.11, jedoch:
Anschweißnippel
mit konischem Außengewinde
Gewindeanschluss R 3/4
Menge: 14,000 St

**01.03.31 Wie vor, jedoch Anschweißnippel; mit konischem Außengewinde; Gewindeanschluss R 1;**
*** wie Position 01.03.11
STLB-Bau 2025-04 041
Wie Position 01.03.11, jedoch:
Anschweißnippel
mit konischem Außengewinde
Gewindeanschluss R 1
Menge: 27,000 St

**01.03.32 Wie vor, jedoch Anschweißnippel; mit konischem Außengewinde; Gewindeanschluss R 1 1/4;**
*** wie Position 01.03.11
STLB-Bau 2025-04 041
Wie Position 01.03.11, jedoch:
Anschweißnippel
mit konischem Außengewinde
Gewindeanschluss R 1 1/4
Menge: 23,000 St

**01.03.33 Wie vor, jedoch Anschweißnippel; mit konischem Außengewinde; Gewindeanschluss R 1 1/2;**
*** wie Position 01.03.11
STLB-Bau 2025-04 041
Wie Position 01.03.11, jedoch:
Anschweißnippel
mit konischem Außengewinde
Gewindeanschluss R 1 1/2
Menge: 25,000 St

**01.03.34 Lufttopf aus Stahlrohr DN 100**
Lufttopf aus Stahlrohr DN 100
,0,5 - 0,8 m lang mit 3 Anschlüssen und 2 Klöpperböden

inklusive
-2m langer Stahlrohr (DIN EN 10255) DN 10, mit einem
Bogen nach unten geführt mit aufgeschweißter
Gewindemuffe in DN 15
Menge: 7,000 St

**01.03.35 Anschluss an Rohrltg Wasser Stahl schwarz AD 76,1mm Einbau T-Stück Stahl schwarz Durchm. 76,1mm**
*** Bezugsbeschreibung
STLB-Bau 2025-04 042
Anschluss herstellen, Form- und Verbindungsstücke
werden
gesondert vergütet, an Rohrleitung, Medium Wasser, aus
Stahl,
schwarz, Außendurchmesser 76,1 mm, durch Schweißen,
einschl. Einbau eines T-Stückes, mit Stahlrohr,
schwarz,
Außendurchmesser 76,1 mm.
Menge: 2,000 St

**01.03.36 Wie vor, jedoch Außendurchmesser 48,3 mm; durch Schrauben; DN 40;**
*** wie Position 01.03.35
STLB-Bau 2025-04 042
Wie Position 01.03.35, jedoch:
Außendurchmesser 48,3 mm
durch Schrauben
DN 40
Menge: 4,000 St

**01.03.37 Wie vor, jedoch an Wassererwärmer; DN 25;**
*** wie Position 01.03.35
STLB-Bau 2025-04 042
Wie Position 01.03.35, jedoch:
an Wassererwärmer
DN 25
Menge: 2,000 St

**01.03.38 Wie vor, jedoch an Armatur; DN 32;**
*** wie Position 01.03.35
STLB-Bau 2025-04 042
Wie Position 01.03.35, jedoch:
an Armatur
DN 32
Menge: 4,000 St

#### Bereich 01.04 Heizflächen

*Hinweis*
Hinweis zu 01.04.1
Sammler bestehen aus außenverzinktem Rundrohr mit einem
Außendurchmesser von 30 mm und Anschlussstutzen mit
einem Außengewinde R1" nach DIN EN 10266. Die
Anschlüsse
von Vor- und Rücklauf sind einseitig.
Heiz Vorlauftemperatur [°C] 70,0 °C
Heiz Rücklauftemperatur [°C] 56,0 °C
Heiz Raumtemperatur [°C] 17,0 °C
Wärmeleistung 3.640 W

**01.04.1 Deckenstrahlpl. 6bar 250-300W/m Wärmedämm. A2 Präzisionsstahlrohr geschweißt B 600 mm L 12000 mm**
STLB-Bau 2025-04 041
Deckenstrahlplatte mit Kopfstücken, Anschlussmuffen,
Aufhängeachsen, Abdeck-, Stirn- und Umlenkblechen,
Wärmeleistung geprüft DIN EN 14037-2, mit
Registrierung,
Betriebsmedium Wasser, max. Betriebstemperatur bis 120
Grad C, max. Betriebsüberdruck 0,6 MPa (6 bar),
Auslegungs-Wärmeleistung über 250 bis 300 W/m,
Wärmedämmung Baustoffklasse DIN 4102-1 A2
(nichtbrennbar), mit Präzisionsstahlrohren DIN EN
10305-3,
geschweißt, schwarz, über dem Strahlblech eingelegt,
mit
Grundbeschichtung DIN 55900-1 und Deckbeschichtung DIN
55900-2 als Pulverbeschichtung, Farbton weiß,
Breite Strahlplatte '600' mm,
Länge Strahlplatte '12000' mm, einschl.
Befestigungszubehör,
Befestigung wird gesondert vergütet, Arbeitshöhe des
Montageortes über 7,5 bis 9,5 m über der Standfläche
des
hierfür erforderlichen Gerüstes, Gerüst wird gesondert
vergütet.
Menge: 5,000 St

**01.04.2 Aufhängung Deckenstrahlpl. befestigen Deckenabst. 1-1,5m**
STLB-Bau 2025-04 041
Aufhängung für Deckenstrahlplatten, befestigen mit
Pendelaufhänger, Gewindestange und Haken, einschl.
statischem Nachweis von Trag- und Zugfähigkeit der
Befestigung durch eine zugelassene Prüfanstalt, an
Stahlträger,
geneigt, Deckenabstand über 1 bis 1,5 m.
Menge: 5,000 St

**01.04.3 Gliederheizkörper 1200W 4bar H 550-600mm T bis 75mm**
STLB-Bau 2025-04 041
Gliederheizkörper, Wärmeleistung mind. 1200
W/Heizkörper,
Wärmeleistung geprüft DIN EN 442-2, mit Registrierung,
Betriebsmedium Wasser, max. Betriebstemperatur bis 120
Grad C, max. Betriebsüberdruck 0,4 MPa (4 bar), mit
Grundbeschichtung DIN 55900-1 und Deckbeschichtung DIN
55900-2 als Pulverbeschichtung, Farbton weiß, Bauhöhe
über
550 bis 600 mm, Bautiefe bis 75 mm, mit 28
Heizkörpergliedern
je Heizkörper, Gliedlänge über 45 bis 50 mm, einschl.
Befestigungszubehör.
Menge: 1,000 St

**01.04.4 Gliederheizkörper 700W 4bar H 950-1000mm T bis 75mm**
STLB-Bau 2025-04 041
Gliederheizkörper, Wärmeleistung mind. 700
W/Heizkörper,
Wärmeleistung geprüft DIN EN 442-2, mit Registrierung,
Betriebsmedium Wasser, max. Betriebstemperatur bis 120
Grad C, max. Betriebsüberdruck 0,4 MPa (4 bar), mit
Grundbeschichtung DIN 55900-1 und Deckbeschichtung DIN
55900-2 als Pulverbeschichtung, Farbton weiß, Bauhöhe
über
950 bis 1000 mm, Bautiefe bis 75 mm, mit 11
Heizkörpergliedern je Heizkörper, Gliedlänge über 45
bis 50
mm, einschl. Befestigungszubehör.
Menge: 1,000 St

**01.04.5 Thermostatisches Heizkörperventil 2-Rohr-Installation Voreinstellung DN15**
STLB-Bau 2025-04 041
Thermostatisches Heizkörperventil, DIN EN 215, für
2-Rohr-Installation, mit Gewindeanschluss, für Wasser
bis 120
Grad C, Nenndruck 1 MPa (10 bar), mit Voreinstellung,
DN 15.
Menge: 2,000 St

**01.04.6 Thermostatkopf Frostschutzstell. begrenz-blockierbar**
STLB-Bau 2025-04 041
Thermostatkopf, DIN EN 215, Medium Gas, mit
Gewindeanschluss, mit Frostschutzstellung, begrenzbar
und
blockierbar.
Menge: 2,000 St

**01.04.7 Heizkörperverschraubung Voreinstellung DN15**
STLB-Bau 2025-04 041
Heizkörperverschraubung, mit Gewindeanschluss und
Anschlussverschraubung, für Wasser Nenndruck 1 MPa (10
bar), mit Voreinstellung, DN 15.
Menge: 2,000 St

**01.04.8 Heizkörper Abnehmen und Wiedermontieren**
Heizkörper Abnehmen und Wiedermontieren
Heizkörper zur Ausführung bauseitiger Leistungen
(z.B.Malerarbeiten) im Anschluß an die Montage bzw. auf
Anforderung durch die Bauleitung abnehmen an einem von
der
Bauleitung zugewiesenen Ort lagern, danach wieder
zurücktransportiern und wieder anschließen.

Einschließlich Entleeren, Wiederfüllen der Anlage bzw.
einzelner Teile sowie eventuell notwendiger
Dichtungsmaterialien.
Menge: 2,000 St

**01.04.9 Spülen, in Betrieb nehmen von Heizkreisen**
Spülen, in Betrieb nehmen von Heizkreisen
einer bauseits montierten Industrieflächenheizung.
Bestehend aus:
Druckprüfung der einzelnen Systemkreise
Spülen und in Betrieb nehmen der einzelnen Systemkreise
Einstellen der spezifischen Massenströme (gemäß
Vorgaben) der Systemkreise

Der Angebotspreis bezieht sich auf den jeweiligen
Systemkreis
(Vor- und Rücklauf am Verteiler
Menge: 12,000 St

### Titel 02 Brand.-, Schall.- und Wärmedämmung

#### Bereich 02.01 Wärmedämmung / Brandschutzdurchführungen

*Hinweis*
Hinweis zu 02.01.1 bis 02.01.23
Dämmstärke gemäß GEG 100%

*Hinweis*
Montagehöhe bis 3,5m

**02.01.1 Wärmedämmung Rohr DN15 Gebäude Mineralwolle AS-Qualität Rohrschale**
*** Bezugsbeschreibung
STLB-Bau 2025-04 047
Wärmedämmung ohne Ummantelung DIN 4140 an haus- und
betriebstechnischen Anlagen, an Rohrleitung, DN 15,
Mindestabstände DIN 4140 sind nicht eingehalten, im
Gebäude,
Dämmung aus Mineralwolle DIN EN 14303, AS-Qualität, als
Rohrschale, Baustoffklasse DIN 4102-1 A2
(nichtbrennbar),
kaschiert mit Alufolie, Arbeitshöhe des Montageortes
bis 3,5 m
über der Standfläche des hierfür erforderlichen
Gerüstes.
Menge: 3,000 m

**02.01.2 Wie vor, jedoch DN 20;**
*** wie Position 02.01.1
STLB-Bau 2025-04 047
Wie Position 02.01.1, jedoch:
DN 20
Menge: 2,000 m

**02.01.3 Wie vor, jedoch DN 25;**
*** wie Position 02.01.1
STLB-Bau 2025-04 047
Wie Position 02.01.1, jedoch:
DN 25
Menge: 6,000 m

**02.01.4 Wie vor, jedoch DN 32;**
*** wie Position 02.01.1
STLB-Bau 2025-04 047
Wie Position 02.01.1, jedoch:
DN 32
Menge: 8,000 m

**02.01.5 Wie vor, jedoch DN 40;**
*** wie Position 02.01.1
STLB-Bau 2025-04 047
Wie Position 02.01.1, jedoch:
DN 40
Menge: 11,500 m

**02.01.6 Wie vor, jedoch DN 65;**
*** wie Position 02.01.1
STLB-Bau 2025-04 047
Wie Position 02.01.1, jedoch:
DN 65
Menge: 4,000 m

**02.01.7 Wie vor, jedoch Wärmedämmung einschl. Ummantelung DIN 4140; DN 20; Ummantelung aus harter Kunststofffolie;**
*** wie Position 02.01.1
STLB-Bau 2025-04 047
Wie Position 02.01.1, jedoch:
Wärmedämmung einschl. Ummantelung DIN 4140
DN 20
Ummantelung aus harter Kunststofffolie
Menge: 37,000 m

**02.01.8 Wie vor, jedoch Wärmedämmung einschl. Ummantelung DIN 4140; DN 25; Ummantelung aus harter Kunststofffolie;**
*** wie Position 02.01.1
STLB-Bau 2025-04 047
Wie Position 02.01.1, jedoch:
Wärmedämmung einschl. Ummantelung DIN 4140
DN 25
Ummantelung aus harter Kunststofffolie
Menge: 5,000 m

**02.01.9 Wie vor, jedoch Wärmedämmung einschl. Ummantelung DIN 4140; DN 32; Ummantelung aus harter Kunststofffolie;**
*** wie Position 02.01.1
STLB-Bau 2025-04 047
Wie Position 02.01.1, jedoch:
Wärmedämmung einschl. Ummantelung DIN 4140
DN 32
Ummantelung aus harter Kunststofffolie
Menge: 34,500 m

**02.01.10 Wie vor, jedoch Wärmedämmung einschl. Ummantelung DIN 4140; DN 40; Ummantelung aus harter Kunststofffolie;**
*** wie Position 02.01.1
STLB-Bau 2025-04 047
Wie Position 02.01.1, jedoch:
Wärmedämmung einschl. Ummantelung DIN 4140
DN 40
Ummantelung aus harter Kunststofffolie
Menge: 38,000 m

**02.01.11 Wie vor, jedoch Wärmedämmung einschl. Ummantelung DIN 4140; DN 50; Ummantelung aus harter Kunststofffolie;**
*** wie Position 02.01.1
STLB-Bau 2025-04 047
Wie Position 02.01.1, jedoch:
Wärmedämmung einschl. Ummantelung DIN 4140
DN 50
Ummantelung aus harter Kunststofffolie
Menge: 31,000 m

*Hinweis*
Montagehöhe bis 8,0 m

**02.01.12 Wie vor, jedoch über 7,5 bis 9,5 m über der Standfläche des hierfür e**
*** wie Position 02.01.1
STLB-Bau 2025-04 047
Wie Position 02.01.1, jedoch:
über 7,5 bis 9,5 m über der Standfläche des hierfür
erforderlichen Gerüstes
Gerüst wird gesondert vergütet
Menge: 49,000 m

**02.01.13 Wie vor, jedoch DN 20; über 7,5 bis 9,5 m über der Standfläche des h**
*** wie Position 02.01.1
STLB-Bau 2025-04 047
Wie Position 02.01.1, jedoch:
DN 20
über 7,5 bis 9,5 m über der Standfläche des hierfür
erforderlichen Gerüstes
Gerüst wird gesondert vergütet
Menge: 27,500 m

**02.01.14 Wie vor, jedoch DN 25; über 7,5 bis 9,5 m über der Standfläche des h**
*** wie Position 02.01.1
STLB-Bau 2025-04 047
Wie Position 02.01.1, jedoch:
DN 25
über 7,5 bis 9,5 m über der Standfläche des hierfür
erforderlichen Gerüstes
Gerüst wird gesondert vergütet
Menge: 13,500 m

**02.01.15 Wie vor, jedoch DN 32; über 7,5 bis 9,5 m über der Standfläche des h**
*** wie Position 02.01.1
STLB-Bau 2025-04 047
Wie Position 02.01.1, jedoch:
DN 32
über 7,5 bis 9,5 m über der Standfläche des hierfür
erforderlichen Gerüstes
Gerüst wird gesondert vergütet
Menge: 121,000 m

**02.01.16 Wie vor, jedoch DN 40; über 7,5 bis 9,5 m über der Standfläche des h**
*** wie Position 02.01.1
STLB-Bau 2025-04 047
Wie Position 02.01.1, jedoch:
DN 40
über 7,5 bis 9,5 m über der Standfläche des hierfür
erforderlichen Gerüstes
Gerüst wird gesondert vergütet
Menge: 19,500 m

**02.01.17 Form- und Verbindungsstücke bis DN 15**
*** Bezugsbeschreibung
Form- und Verbindungsstücke bis DN 15
für oben beschriebene Dämmung wie Bögen, T-Stücke,
Reduzierung, Muffen, Passstücke, Ausschnitte, Stutzen,
Knicke,
Abkantungen von Abflachungen, Endstellen,
Durchdringungen,
Einsätze.
Menge: 104,000 St

**02.01.18 Form- und Verbindungsstücke bis DN 40**
*** wie Position 02.01.17
Menge: 570,000 St

**02.01.19 Form- und Verbindungsstücke DN 65**
*** wie Position 02.01.17
Menge: 2,000 St

**02.01.20 Wärmedämmung Ummantelung Dreiwege-Regelventil DN15 Gebäude Mineralwolle AS-Qualität Rohrschale D 50mm Mantel Blech Stahl aluminiert**
*** Bezugsbeschreibung
STLB-Bau 2025-04 047
Wärmedämmung einschl. Ummantelung DIN 4140 an haus-
und betriebstechnischen Anlagen, an
Dreiwege-Regelventil, DN
15, im Gebäude, Dämmung aus Mineralwolle DIN EN 14303,
AS-Qualität, als Rohrschale, Dämmschichtdicke 50 mm,
Baustoffklasse DIN 4102-1 A2 (nichtbrennbar),
Wärmeleitfähigkeit 0,035 W/(mK) bei 40 Grad C
Mitteltemperatur DIN EN 12667, unkaschiert,
Ummantelung aus
nichtprofiliertem Blech, Stahl, aluminiert, befestigen
mit
aluminiumplattierten Stahlbändern, Arbeitshöhe des
Montageortes bis 3,5 m über der Standfläche des hierfür
erforderlichen Gerüstes.
Menge: 2,000 St

**02.01.21 Wie vor, jedoch an Durchgangs-Regelventil; DN 32;**
*** wie Position 02.01.20
STLB-Bau 2025-04 047
Wie Position 02.01.20, jedoch:
an Durchgangs-Regelventil
DN 32
Menge: 3,000 St

**02.01.22 Wie vor, jedoch an Rückschlagklappe; DN 32;**
*** wie Position 02.01.20
STLB-Bau 2025-04 047
Wie Position 02.01.20, jedoch:
an Rückschlagklappe
DN 32
Menge: 4,000 St

**02.01.23 Wie vor, jedoch an Lufttopf; DN 100; mit einem Anschlussstutzen; als Lamellenmatte; kaschiert; mit Alufolie; Überlappungen vernieten;**
*** wie Position 02.01.20
STLB-Bau 2025-04 047
Wie Position 02.01.20, jedoch:
an Lufttopf
DN 100
mit einem Anschlussstutzen
als Lamellenmatte
kaschiert
mit Alufolie
Überlappungen vernieten
Menge: 6,000 St

**02.01.24 Brandschutzabschottung Rohr Stahl R90 AD 21,3mm Gebäude Wand D 240mm Durchm. bis 50mm**
STLB-Bau 2025-04 047
Brandschutzabschottung von Rohrleitung aus Stahl, nach
Leitungsanlagen-Richtlinie (LAR) des Bundeslandes der
Ausführung/Muster Leitungsanlagen-Richtlinie (MLAR),
Feuerwiderstandsklasse R 90 DIN EN 13501-2,
Rohrleitung nicht gedämmt, Rohraußendurchmesser 21,3
mm,
Verlegung im Gebäude, mit Kennzeichnungsschild,
Arbeitshöhe
des Montageortes bis 3,5 m über der Standfläche des
hierfür
erforderlichen Gerüstes, Wand aus Stahlbeton, Dicke
240 mm,
runder Durchbruch ohne Hüllrohr, Durchmesser bis 50 mm,
freier Ringspalt im Durchbruch bis 15 mm, Spalt füllen
mit
Mörtel DIN 18580, Mörtelklasse 10.
Menge: 2,000 St

### Titel 03 Sonstiges

#### Bereich 03.01 Sonderleistungen

**03.01.1 Revisionsunterlagen 2-fach**
Revisionsunterlagen 2-fach

Bestandsunterlagen werden dem AG 7 Werktage vor der
Abnahme nach Vorgabe geordnet einfach übergeben,
Übergabe von Unterlagen über Datenträger, als DVD,
Schnittstelle DXF, erfolgt in Abstimmung mit dem AG.

Bestandsunterlagen, bestehend aus Bestandsplänen,
Beschreibung der Anlagen mit Grund- und
Verfahrensfließschemata DIN EN ISO 10628,
Funktionsbeschreibungen, Zusammenstellung der Anlagen
mit
allen Leistungen der Bauelemente, Zusammenstellung
einzuhaltender Raumanforderungen, Betriebsanleitung mit
Beschreibung der Bedienungsvorgänge für automatischen
Betrieb und Handbetrieb im Störfall, mit Angaben über
Einbauorte und Funktionen der Schalt-, Mess-, Steuer-
und
Regelgeräte, von Sicherheitseinrichtungen und
-schaltungen,
Erklärung der Signalanzeigen für Betrieb, Störung und
Alarm,
Wartungsanleitung mit Liste aller Bauteile mit Angaben
Hersteller/Typ, Bestelldaten mit Leistungen, Maße,
Ersatzteile,
Anschrift, Telefon- und Telefax-Nummer des
Kundendienststützpunktes u. ä., erforderliche
Hilfsmittel und
Hilfsstoffe sowie Sonderwerkzeuge, Schmierstoffe und
Reinigungsgeräte, Wartungs- und Inspektionsintervalle,
Mess-
und Prüfgrößen und die erforderlichen Messgeräte,
Qualifikation
des durchführenden Personals, Protokolle über vom AN
durchgeführte Funktions- und Leistungsmessungen,
Protokolle
über durchgeführte Dichtheitsprüfungen.

Die Revisionsunterlagen der Weiteren Besonderen
Vertragsbedingungen umfassen den Inhalt gemäß vorher
aufgeführter Standartbeschreibung und wird zweifach in
Papierform und digital zu übergeben. Die digitale
Ausführung
entsprechend nach Wahl des Bauherren USB-Stick, CD-ROM
oder DVD.
Menge: 1,000 psch

**03.01.2 C-Profilschiene Stahl verz B 40mm**
*** Bezugsbeschreibung
STLB-Bau 2025-04 042
C-Profilschiene (Ankerschiene), aus verzinktem Stahl,
Profilbreite 40 mm, Arbeitshöhe des Montageortes bis
3,5 m
über der Standfläche des hierfür erforderlichen
Gerüstes,
Vorhaltung des Gerüsts für Arbeiten anderer AN wird
gesondert
vergütet.
Menge: 9,600 m

**03.01.3 Wie vor, jedoch Profilbreite 60 mm;**
*** wie Position 03.01.2
STLB-Bau 2025-04 042
Wie Position 03.01.2, jedoch:
Profilbreite 60 mm
Menge: 6,000 m

**03.01.4 Wie vor, jedoch über 5,5 bis 7,5 m über der Standfläche des hierfür erforderlichen Gerüstes; Gerüst wird gesondert vergütet;**
*** wie Position 03.01.2
STLB-Bau 2025-04 042
Wie Position 03.01.2, jedoch:
über 5,5 bis 7,5 m über der Standfläche des hierfür
erforderlichen Gerüstes
Gerüst wird gesondert vergütet
Menge: 6,000 m

**03.01.5 Wie vor, jedoch Profilbreite 60 mm; über 5,5 bis 7,5 m über der Standfläche des hierfür erforderlichen Gerüstes; Gerüst wird gesondert vergütet;**
*** wie Position 03.01.2
STLB-Bau 2025-04 042
Wie Position 03.01.2, jedoch:
Profilbreite 60 mm
über 5,5 bis 7,5 m über der Standfläche des hierfür
erforderlichen Gerüstes
Gerüst wird gesondert vergütet
Menge: 24,000 m

**03.01.6 Auflegen und Anschluss Elektrokabel**
Auflegen und Anschluss Elektrokabel
aller bauseits verlegten und gekennzeichneten
Elektro-Installationskabel für die vorstehend
beschriebenen
Geräte mit elektrischem Anschluss.
Mit beiderseitigem Absetzen der Kabel, Auflegen und An-
klemmen nach Kabelliste/ Klemmenanschlussplan an die
numerierte Klemmleiste im Schaltschrank und an die
Feldgeräte/ Anlagenkomponenten usw., einschließlich
Klein-
und Befestigungsmaterialien.
Beidseitige Endbezeichnung mit Kabelmarker.
Leitungsanschluss: Bezeichnung, Anschluss
Schaltschrank/
Feldgeräte
Menge: 1,000 psch

**03.01.7 Anlagenschemata A1 Heizung**
Anlagenschemata A1 Heizung
bestehend aus dem Schemata entsprechend den
Revisionsunterlagen, im Wechselrahmen, einschließlich
Befestigung.
Menge: 1,000 St

**03.01.8 Einweisung Heizung**
Einweisung Heizung
des Betreibers/ Bedienpersonals in die im Leistungsumfang
enthaltenen Anlage(n)/ Gerät(e) etc.
Dies umfasst die Funktion und Betriebsweise, sowie Be-
dienung (im Betriebs- und Störfall) und Dokumentation.
Der Einweisungstermin ist mit dem AG zu koordinieren;
je
Gewerk ist ein seperater Termin einzukalkulieren.

Teilnehmerkreis sind mindestens der Verantwortliche des
technischen Betriebs

Die Durchführung und Umfang ist schriftlich zu
dokumentieren
und von allen Beteiligten gegenzu- zeichnen.
Menge: 1,000 psch

**03.01.9 Inbetriebnahme und Funktionskontrolle Heizung**
Inbetriebnahme und Funktionskontrolle Heizung
, unter Berücksichtigung des bestehenden Systems in
Koordination mit dem Technischen Betrieb und AN MSR.
Menge: 1,000 psch

**03.01.10 Einregulierung des Heizungssystems**
Einregulierung des Heizungssystems
an den  Strangarmaturen der Verbraucher. Die
Grundeinstellung hat auf die angegebenen Massenströme
zu
erfolgen. Nach Inbetriebnahme und Probebetrieb ist die
Einregulierung vorzunehmen und zu protokollieren. Das
Protokoll ist Bestandteil der Bestandsunterlagen
Menge: 1,000 psch

**03.01.11 Druckprüfung des Heizungssystems**
Druckprüfung des Heizungssystems
mit geeignetem Medium. Die jeweiligen
Unfallverhütungsvorschriften sind zu beachten.
Inklusive der
dazu notwendigen Betriebs- stoffen sowie deren
Beseitigung
und den erforderlichen Nebenarbeiten. Ein
Prüfprotokoll muss
vorgelegt werden.

Der Einheitspreis bezieht sich auf eine Druckprüfung
von vier
Abschnitten. Die Abrechnung erfolgt nur einmalig. Bei
einem
Mehraufwand in mehreren Abschnitten ist mit der
Bauleitung
Rücksprache zu halten.
Menge: 1,000 psch

**03.01.12 Kennzeichnungsringe nach DIN 2403**
Kennzeichnungsringe nach DIN 2403
für gedämmtes Rohr Aufkleben auf fertige Isolierung,
Farbe und Beschriftung nach Angaben des Auftraggebers, mit Angabe des Mediums und Fließrichtung, voller
Umfang für gedämmte und ungedämmte Leitungen DN15 bis
DN 80
Menge: 128,000 St

**03.01.13 Sonderbefestigungen, für Kanal/ -Rohrtrassen,**
Sonderbefestigungen, für Kanal/ -Rohrtrassen,
nach Festlegung durch die Fachbauleitung als Gestelle,
Konsolen, Halte- und Tragekonstruktionen aus Montageschienen zur Aufnahme der Halterungen, mit Fußplatten,
in
verzinkter Ausführung mit bauaufsichtlich zugelassenen
Stahldübeln Abrechnung nach Gewicht der Stahl- profile,
Montagehöhe bis 4 m. Einschließlich kalter
Nachverzinkung von
Schnitt-, Bohrstellen etc.
Menge: 150,000 kg

**03.01.14 Bezeichnungsschilder 50x100**
Bezeichnungsschilder 50x100
Farbe und Beschriftung nach Angaben der technischen
Bauleitung, aus Resopal, mit mehrzeiliger gefräster Be-
schriftung, Farbe weiß mit schwarzer Schrift oder rot
mit weißer
Schrift einschl. Befestigungsbohrungen für
Schraubbefestigung.
Zur Beschriftung von Volumenstromreglern,
Schalldämpfern
und Brandschutzklapppen.
Vor Bestellung zur Genehmigung an die Bauleitung.

Abmessungen: 50 x 100 mm
Menge: 20,000 St

**03.01.15 Vorhaltung Rollgerüsten/Hubarbeitsbühne**
Vorhaltung Rollgerüsten/Hubarbeitsbühne
Für eine Arbeitshöhe von Mehr als 3,5m,
und  bis maximal 8m
Vorhaltung für die Dauer der Montage inklusive Neben-
und
Nacharbeiten, sowie für die Inbetriebnahme.
Menge: 1,000 psch

#### Bereich 03.02 Kernlochborhungen

**03.02.1 Kernlochbohrung bis D = 100 mm / 30**
*** Bezugsbeschreibung
Kernlochbohrung bis D = 100 mm / 30
von Durchbrüchen mit Diamantkernbohrgerät in Beton- /
Mauerwerkswänden, Bruchstein, Vollziegel. Die Bohrung
ist vor
der Ausführung vom Architekten oder Statiker abnehmen
zu
lassen;Wandstärke bis 30cm
in ca. 6 Einzelbohrung
Menge: 160,000 cm

**03.02.2 Kernlochbohrung bis D = 150 mm / 30**
*** wie Position 03.02.1
Kernlochbohrung bis D = 150 mm / 30
in ca. 18 Einzelbohrung
Menge: 480,000 cm

#### Bereich 03.03 Wartung

**03.03.1 Wartungsvertrag während der Gewährleistung**
Für die Dauer der Gewährleistung ist ein Wartungs- und
Instandhaltungsvertrag für die zuvor aufgeführten
anzubieten.

Die Wartung ist auf Basis der AMEV, aktuellster Stand,
anzubieten. Die Vorgaben (Art, Häufigkeit, usw.) der
Hersteller
zu den Wartungsarbeiten sind zu berücksichtigen.

Die Vertragsunterlagen sind auf Basis der
Vertragsmuster der
AMEV spätestens zur Auftragserteilung vorzulegen. Die
Wartungs- / Instandhaltungsmaßnahmen sind
aufgeschlüsselt
entsprechend Leistungskatalog anzubieten und
darzustellen.

Einschließlich Anfahrt und benötigte Werzeuge, Geräte
und
Kleinmaterial.

Die Wartungs- und Instandhaltungspauschale ist pro Jahr
anzugeben.

Für die Wartung wird ein separater Vertrag geschlossen.
Menge: 4,000 a

USt %: 19,00
